# Erweiterung Grundschule Am Lindenhof – Fenster, Türen, Sonnenschutz
Angebotsaufforderung (GAEB DA XML 3.3, DA83)
Währung: EUR
Eröffnung: 14.10.2026
Ausführungsbeginn: 01.03.2027
Ausführungsende: 31.08.2027
Auftraggeber: Stadt Musterstadt, Hochbauamt
Erstellt mit: pyGAEB 1.17.0, pyGAEB, 15.09.2026

## Leistungsverzeichnis

### 01 Fenster

**01.0010 Hinweis: Alle Maße sind vor Fertigung am Bau zu prüfen.**

**01.0020 Kunststofffenster 1-flg. Dreh-Kipp, 1,20 x 1,50 m, Uw ≤ 0,95 W/m²K**
Menge: 24 St

**01.0030 Kunststofffenster 2-flg. Dreh-Kipp/Dreh, 2,40 x 1,50 m, Uw ≤ 0,95 W/m²K**
Menge: 12 St

**01.0040 Alternativ zu 01.0020: Holz-Alu-Fenster 1-flg., 1,20 x 1,50 m**
Menge: 24 St

**01.0050 Fensterbank innen, Werkstein 30 cm, inkl. Anschluss**
Menge: 48 m

**01.0060 Fensterbank außen, Aluminium pulverbeschichtet, Ausladung 200 mm**
Menge: 48 m

**01.0070 Bedarfsposition: Zulage Schallschutzglas Rw ≥ 42 dB**
*** Bedarfsposition ohne GB
Menge: 10 St

### 02 Außentüren

**02.0010 Aluminium-Haustür 2-flg. mit Seitenteil, 2,10 x 2,50 m, RC2**
Menge: 1 St

**02.0020 Aluminium-Fluchttür 1-flg. mit Panikverschluss EN 1125**
Menge: 3 St

**02.0030 Obentürschließer mit Feststellung, für Pos. 02.0020**
Menge: 3 St

**02.0040 Türdichtung erneuern, Bestandstür Nordflügel, Menge nach Aufmaß**
Einheit: m

### 03 Sonnenschutz

**03.0010 Raffstore 80 mm Lamelle, elektrisch, 1,20 x 1,50 m, inkl. Führungsschienen**
Menge: 24 St

**03.0020 Raffstore 80 mm Lamelle, elektrisch, 2,40 x 1,50 m**
Menge: 12 St

**03.0030 Steuerung Sonnenschutz, Wind-/Sonnenwächter, je Fassade**
Menge: 3 St

**03.0040 Pauschal: Inbetriebnahme und Einweisung Hausmeister**
*** Pauschalposition

### 04 Glasfassade Eingang

#### 04.01 Erdgeschoss

**04.01.0010 Pfosten-Riegel-Fassade Aluminium, Ansicht 50 mm, Ug ≤ 0,7 W/m²K**
Menge: 38,5 m²

**04.01.0020 Festverglasung VSG 2 x 8 mm, in Pfosten-Riegel**
Menge: 32 m²

#### 04.02 Obergeschoss

**04.02.0010 Pfosten-Riegel-Fassade Aluminium, Ansicht 50 mm, Ug ≤ 0,7 W/m²K**
Menge: 21 m²

**04.02.0020 Lüftungsflügel in Pfosten-Riegel, motorisch, RWA-tauglich**
Menge: 2 St

### 05 Nebenleistungen

**05.0010 Baustelleneinrichtung, Gerüst bis 8 m, Vorhalten 6 Wochen**
Menge: 1 psch

**05.0020 Entsorgung Altfenster inkl. Nachweis**
Menge: 36 St

**05.0030 Stundenlohnarbeiten Facharbeiter, nur auf Anweisung**
Menge: 40 h
